# SWK Niemtsch-3BA
Angebotsaufforderung (GAEB DA XML 3.3, DA83)
Projekt: 1936
Währung: EUR
Erstellt mit: GXML Toolbox V3.3 R20220330, ORCA AVA 27 27.00.00, 12.03.2026

## 40 Los 4 - Erneuerung Dorfstraße A-B, 2.TA

### Titel 02 Tiefbauarbeiten Leitungsgraben u. Baugruben Hauptkanal

#### Bereich 02.01 Oberflächenaufbruch

*Hinweis: Für den Oberflächenaufbruch gelten die Regelungen*
Für den Oberflächenaufbruch gelten die Regelungen des
Abschnitts 3.3 ATV DIN 18322.

- Gemischte Oberflächenbefestigungen wie z. B. eine
bituminöse Oberflächenbefestigung auf einer
Pflasterdecke, etc. werden getrennt, jeweils nach der
Art der Befestigung, abgerechnet.
- Der Oberflächenaufbruch von Rinnen und Mulden wird
über die Positionen:
- Pflasterdecke aufnehmen - Plattenbelag aufnehmen -
Bituminöse Befestigung aufnehmen - Betondecke aufnehmen
abgerechnet.
- Beim Aufnehmen von Oberflächenbefestigungen
(Pflaster, Platten, etc.) ist zu berücksichtigen, dass
10 % einer seitlich zu lagernden Oberflächenbefestigung
nicht wieder verwendbar sind und entsorgt werden
müssen. Die Ersatzlieferung von entsprechenden
Materialien bis zu 10% ist in die jeweilige
Aufbruchposition einzurechnen.

Der Abbruch der Oberflächen ist für Einzelflächen im
Bereich der Baugruben / Montagegruben anzusetzen.

Pflasterrinnen werden ebenfalls über die entsprechenden
Pflasterpositionen abgerechnet.

Alle alten und außer Betrieb befindlichen Straßen- und
Hydrantenkappen sind im Zuge der Baumaßnahme
rückzubauen. Die Leistungen hierzu werden über die
ensprechende Position vergütet.

Belastete Oberflächen und Erdstoffe sind entsprechend
des Baugrundgutachtens zu kalkulieren.

**02.01.1 Bit.Befest. trennen Geradl.schn.,0-12 cm**
Bituminöse Befestigung trennen. Geradl. schneiden.
Schnitttiefe 0 bis 12 cm. Bituminöse Befestigung in
voller Tiefe senkrecht und geradlinig schneiden,
inklusive Rückschnitt!

Dorfstraße A: 75 m
Menge: 154,000 m

**02.01.2 Bit. Befest. unbel. 0-12 cm aufbrechen, entsorgen**
Bituminöse Befestigung aufbrechen und aufnehmen,
Dicke der bituminösen Befestigung 0 - 12 cm.
Material = unbelastete bituminöse Befestigung,
Verwertungsklasse A.
Material von der Baustelle entfernen und einer Wiederverwertung zuführen.
Abrechnung nach tatsächlicher Aufbaustärke.

Dorfstraße A: 76 m
Menge: 150,000 m²

**02.01.3 ungebundene Deckschicht aufnehmen**
Ungebundene Deckschicht aus Splitt / Schotter /
Schotterrasen aufnehmen, von der Baustelle entfernen
und einer Wiederverwertung zuführen.
Stärke der Lage bis 10 cm.

Dorfstraße B:  74 m
Menge: 150,000 m²

**02.01.4 Tragsch. u. Frostschutzsch. aufnehmen, Schotter/Kiessand, BM-F0*, Mat. entsorgen**
Tragschicht und Frostschutzschicht aufnehmen
Schotter/Kiessand alle Stärken, Klassifizierung BM-F0* nach EBV, Mat. entfernen. STS und FSS aufbrechen und aufnehmen aus Schotter/Kiessand inkl. Mauerwerksresten, Bauschutt und/oder Ziegelbruch.
Dicke der Schicht bis ca. 0,30m. Material von der
Baustelle entfernen und einer Wiederverwertung zuführen.
Menge: 300,000 m²

**02.01.5 Bordst. aufn., Beton Tief/Hochb. Beton-Rst.**
Bordsteine aufnehmen, Beton, Tief-/ Hochbord, Beton-
Rückenstütze, Steine seitlich lagern.
Bordsteine aus Beton, alle Größen, als Tief- oder
Hochbord in Beton oder Mörtel versetzt. Unterbeton und
Rückenstütze aus Beton aufbrechen. Wiederverwendbare
Bordsteine innerhalb der Baustelle fördern, säubern und
sortiert lagern. Länge des Förderweges bis 0,5 km.
Nicht wiederverwendbare Bordsteine und übriges
Aufbruchgut von der Baustelle entfernen und einer
Wiederverwertung zuführen.
Menge: 10,000 m

**02.01.6 Asphaltanalyse PAK nach EPA**
Untersuchung des Ausbauasphalts auf pechhaltige
Inhaltsstoffe PAK nach EPA durch ein unabhängiges, mit
dem AG abzustimmendes Labor.
Einschließlich Dokumentation der Untersuchungsergebnisse.
Abrechnung auf Nachweis und nur nach Anordnung durch
den AG.
Menge: 1,000 St

**02.01.7 Durchführen elektronisches Nachweisverfahren**
*** Pauschalposition
Pauschale für die Entsorgung von belasteten Oberflächen.
Hierzu ist das Elektronische Nachweis- und
Begleitscheinverfahren durchzuführen, alle anfallenden
Aufwendungen hierzu sind in diese Position einzurechnen.
Die Erzeugernummer sowie elektronische Signatur wird
durch den AG vorgegeben und ist im Zuge des Verfahrens
durch den AN abzufragen.
Menge: 1,000 psch

**02.01.8 Eignungsprüfung - Schotter**
Eignungsprüfung zur Bestimmung des Verwertungszweckes der ausgebauten Tragschichten entsprechend EBV durchführen einschl. Entnahme der Probe, Verpackung, Transport und Übergabe des Prüfberichtes an den AG.
Prüfung durch akkreditiertes Prüflabor.
Baugrundgutachten : Zuordnungswert BM-F0* nach EBV.
Bei der Probenahme muss zwingend der Bauleiter des AG anwesend sein.
Menge: 1,000 St

**02.01.9 Entsorgung kontaminierter Unterbau als Zulage**
*** Bedarfsposition ohne GB
Zulage für die Entsorgung von kontaminiertem Unterbau
gemäß Baugrundgutachten bzw. Untersuchungsergebnis.
Abgerechnet wird auf Nachweis pro Tonne.
Menge: 1,000 to

#### Bereich 02.02 Erkundungsmaßnahmen und Nachweise

*Hinweis: Die Herstellung von Suchgräben dient*
Die Herstellung von Suchgräben dient nur zur
punktuellen Leitungserkundung.  Der AN hat die
Eigenüberwachungsprüfungen nach den ZTV E-StB, ZTV
A-StB, den Vorschriften und Richtlinien der Ver- und
Entsorgungsträger durchzuführen. Die Ergebnisse der
Eigenüberwachungsprüfungen sind dem AG in Form eines
Prüfprotokolls unaufgefordert vorzulegen. Die
Ausführung der spezifizierten Verdichtungsprüfungen
dient ausschließlich dem AG für stichprobenartige
Kontrollen und werden nur nach Anforderung durch den AG
durchgeführt.

Straßenaufbruch und -wiederherstellung sind in den Pos. für die Oberflächenwiederherstellung der Rohrgräben enthalten.

**02.02.1 Suchgraben Tiefe bis 1,25 m Homogenber. A/B, Gas**
Suchgraben Tiefe bis 1,25 m. Boden für Suchgraben zum
Freilegen von Leitungen nach Angaben des AG ausheben,
zur Wiederverwendung seitlich lagern und nach
Beendigung der Suche wieder ordnungsgemäß einbauen und
verdichten. Die Vorschriften der Versorgungsunternehmen
sind zu beachten.
Verbau und Wasserhaltung, soweit erforderlich,
werden nicht gesondert vergütet.

Einzelgräben bis 1,50m Länge.
Homogenber. A/B. Grabentiefe bis 1,25 m.
Grabenbreite bis 0,50 m.
Erforderliche Handarbeit ist einzurechnen.
Menge: 1,000 St

**02.02.2 Suchgraben Tiefe bis 1,25 m Homogenber. A/B, Medienk.**
Suchgraben Tiefe bis 1,25 m. Boden für Suchgraben zum
Freilegen von Leitungen nach Angaben des AG ausheben,
zur Wiederverwendung seitlich lagern und nach
Beendigung der Suche wieder ordnungsgemäß einbauen und
verdichten. Die Vorschriften der Versorgungsunternehmen
sind zu beachten.
Verbau und Wasserhaltung, soweit erforderlich,
werden nicht gesondert vergütet.

Einzelgräben bis 1,50m Länge.
Homogenber. A/B. Grabentiefe bis 1,25 m.
Grabenbreite bis 0,50 m.
Erforderliche Handarbeit ist einzurechnen.
Menge: 4,000 St

**02.02.3 Suchgraben Tiefe bis 1,25 m Homogenber. A/B, Elt**
Suchgraben Tiefe bis 1,25 m. Boden für Suchgraben zum
Freilegen von Leitungen nach Angaben des AG ausheben,
zur Wiederverwendung seitlich lagern und nach
Beendigung der Suche wieder ordnungsgemäß einbauen und
verdichten. Die Vorschriften der Versorgungsunternehmen
sind zu beachten.
Verbau und Wasserhaltung, soweit erforderlich,
werden nicht gesondert vergütet.

Einzelgräben bis 1,50m Länge.
Homogenber. A/B. Grabentiefe bis 1,25 m.
Grabenbreite bis 0,50 m.
Erforderliche Handarbeit ist einzurechnen.
Menge: 1,000 St

**02.02.4 Suchgraben Tiefe bis 2,20 m Homogenber. A/B, TW**
Suchgraben Tiefe bis 2,20 m. Boden für Suchgraben zum
Freilegen von Leitungen nach Angaben des AG ausheben,
zur Wiederverwendung seitlich lagern und nach
Beendigung der Suche wieder ordnungsgemäß einbauen und
verdichten. Die Vorschriften der Versorgungsunternehmen
sind zu beachten.
Verbau und Wasserhaltung, soweit erforderlich,
werden nicht gesondert vergütet.

Einzelgräben bis 1,50m Länge.
Homogenber. A/B. Grabentiefe bis 2,20 m.
Grabenbreite bis 0,50 m.
Erforderliche Handarbeit ist einzurechnen.
Menge: 2,000 St

**02.02.5 Suchgraben Tiefe bis 3,00 m Homogenber. A/B, SW/SWDL**
Suchgraben Tiefe bis 3,00 m. Boden für Suchgraben zum
Freilegen von Leitungen nach Angaben des AG ausheben,
zur Wiederverwendung seitlich lagern und nach
Beendigung der Suche wieder ordnungsgemäß einbauen und
verdichten. Die Vorschriften der Versorgungsunternehmen
sind zu beachten.
Verbau und Wasserhaltung, soweit erforderlich,
werden nicht gesondert vergütet.

Einzelgräben bis 1,50m Länge.
Homogenber. A/B. Grabentiefe bis 3,00 m.
Grabenbreite bis 0,50 m.
Erforderliche Handarbeit ist einzurechnen.
Menge: 2,000 St

**02.02.6 Verdichtungsprüfung, BG/LG**
Verdichtungsprüfung Leitungsgräben / Baugruben
Verdichtungsprüfung mit dem Dynamischen
Plattendruckversuch mit Hilfe des Leichten
Fallgewichtsgerätes durchführen und protokollieren.
Ausführung nur auf Anweisung des AG, die
Verdichtungskontrolle ersetzt nicht die Verpflichtung
des AN zur Eigenüberwachung. Die An- und Abfahrt ist in
den Einheitspreis einzurechnen.
Prüfungen für Leitungsgräben/Baugruben.
Menge: 3,000 St

#### Bereich 02.03 Erdarbeiten

*Hinweis: Ausführung aller Erdarbeiten gemäß den*
- Ausführung aller Erdarbeiten gemäß den einschlägigen
Vorschriften und Normen jeweils in der neusten Ausgabe
ZTV E-StB, ZTV A-StB, ZTV T-StB und den Vorschriften
und Richtlinien der Ver- und Entsorgungsträger.

- Der AN ist bei Antreffen von auffälligem Material wie
z.B. organoleptischen Auffälligkeiten, Auftreten von
Fremdstoffen etc. verpflichtet, dies unverzüglich dem
AG (Tiefbauplanung) anzuzeigen.

- Die Positionen zur Leitungsgraben- und
Baugrubenherstellung beinhalten auch das Verfüllen mit
Aushubmaterial. Bodenaustausch wird separat vergütet.
Verdichten auf Verdichtungsgrad Dpr. min. 100 %.

- Die Entsorgung von Verdrängungsmassen beim Einbau
von Schächten und Einbauten sowie durch geänderte
Straßenaufbauten sind in die Montagegruben /
Leitungsgraben-Positionen einzurechnen.

- Wasserhaltung wird gesondert vergütet, Verbauarbeiten
allerdings sind in die entsprechenden Positionen einzurechnen.

- Beim Verfüllen der Gräben bzw. Baugruben sind die
Bodenmassen in höchstens 30 cm dicken Lagen
einzubringen, wobei die erste Schicht (Leitungszone)
durch Handstampfen und die folgenden Schichten durch
maschinelles Einbauen fachgerecht zu verdichten sind.

- Der Einbau der Sandbettung sowie der Leitungszone ist
entsprechend der Rohrdimension einzurechnen. Vefüllen
10 cm Sandbettung zzgl. Rohrstärke und bis 30 cm
oberhalb des Rohrscheitels.
Im Bereich von Kabeln und Leitungen ist der Aushub
durch Handschachtung herzustellen. Werden bei
Aushubarbeiten Fremdleitungen, -kabel und -kanäle
angetroffen, die nicht in den Lage- und Bestandsplänen
aufgeführt sind, müssen die zuständigen Ämter
verständigt werden. Alle Zufahrten sind ständig sauber
zu halten und die durch Erdarbeiten verursachten
Verschmutzungen unverzüglichzu beseitigen. Die
Ableitung von Tagwasser wird nicht gesondert vergütet
und ist im EP einzurechnen.

Belastete Oberflächen und Erdstoffe sind entsprechend
des Baugrundgutachtens zu kalkulieren.

*Hinweis: Die Erdarbeiten für eventuelles Spülbohren befinden*
Die Erdarbeiten für eventuelles Spülbohren befinden
sich in dem Titel zur Grabenlosen Rohrverlegung, dies
betrifft Start- und Zielbaugruben welche in die
Spülbohrposition einzurechnen sind. Ausgenommen hiervon
sind speziell zur Montage notwendige Montagegruben für
die Errichtung von Knotenpunkten und Einbindungen.

Erforderliche Baugruben im Bereich Schmutzwasser für
beispielsweise Setzen der Schächte oder
Bestandsanbindungen und Abzweige / Formteile sind in
den Meterpreis der Leitungsgrabenposition einzurechnen.
Eine gesonderte Vergütung erfolgt nicht.

**02.03.1 Leitungsgraben herst., Homogenber. A/B, Tiefe 0 bis 2,50 m, <= DN 200/d225**
Leitungsgraben herstellen Homogenber. A/B, Tiefe 0 bis
2,50 m ab GOK zur Verlegung einer Leitung <= DN 200/225
Boden für Leitungsgraben ausheben. Straßenaufbruch und
Aufnahme einer Oberflächenbefestigung werden gesondert
vergütet. Homogenber. A/B bzw. Auffüllungen mit
Bauschuttresten mit einem Belastungsgrad BM-0* nach EBV.

Tiefe 0 bis 2,50 m, Verbau ist gemäß einschlägigen
Normen DIN 4124 und DIN EN 1610 einzukalkulieren.
Ebenso Erschwernisse für querende Medien im Grabenprofil.

Wasserhaltung wird gesondert vergütet. Aushub zur
Wiederverwendung zum Zwischenlager des AN
transportieren sowie Liefern des Bodens vom
Zwischenlager und lagenweise verdichtet einbauen.
Breite des Grabens gemäß DIN 4124.

Inkl. Mehraushub zum Setzen von Schächten und
Bestandsanbindungen bei Schmutzwassermaßnahmen.
Menge: 190,000 m

**02.03.2 Leitungszone / DN 150 bis DN 200**
Leitungszone nach DIN EN 1610 und Rohrherstellerangabe:
Sande / Kiessand bzw. Brechsand-Splitt-Gemisch 0/11
mit Ungleichförmigkeitszahl cu<=3
zur Bettung und Ummantelung der Rohre auf der Gründungssohle liefern, einbauen und verdichten.
untere Bettungsschicht im verdichteten Zustand
= 150 mm stark, Auflagerwinkel 90 Grad.
Bis in eine Höhe von 0,30 m über Rohrscheitel (in Lagen) anschütten und von Hand oder mit leichtem Gerät entsprechend der geforderten Lagerungsdichte verdichten Proctordichte: mind. 95 %
lichte Grabenbreite gemäß DIN EN 1610
Den vorhandenen Erdstoffaushub einer Verwertung nach Wahl des AN zuführen.
Menge: 190,000 m

**02.03.3 Kopfloch Schächte / Tiefe bis 2,50 m**
Kopfloch für Schächte als Zulage in erforderlicher Größe und entsprechend Position "Leitungsgraben" herstellen.
Tiefe bis 2,50 m.

3x Dorfstraße A
2x Dorfstraße B
Menge: 5,000 St

**02.03.4 Zulage MG/LG herst., Homogenber. C, Tiefe 0 bis 2,50 m**
Zulage zum Erdaushub zu den Positionen
"Leitungsgraben herstellen Homogenber. A/B",
Homogenber. C, Tiefe 0 bis 2,50 m
Ausführung: Anbindung an den Bestandsschacht
Menge: 2,000 St

**02.03.5 Bodenaushub in Handschachtung**
in den Homogenber. A/B nach DIN 18300 ausheben,
einschließlich der Wiederverfüllungs- und
Verdichtungsarbeiten, als Zulage zu den
Rohrgrabenpositionen.
Menge: 25,000 m³

**02.03.6 Beprobung des Bodenaushubs**
Beprobung des Bodenaushubs nach EBV zur Einordnung
des Zuordnungswertes nur auf Anordnung der Bauleitung
des AG. Untersuchung der Erdstoffe auf Kontamination
durch ein unabhängiges, mit dem AG abzustimmendes Labor
einschl. Dokumentation der Untersuchungsergebnisse und
Übergabe 2-fach an den AG.
Menge: 1,000 St

**02.03.7 Abfuhr ungeeign. Bod., keine Belast.**
Abfuhr ungeeigneter Boden, nicht schadstoffbelastet
Zum Verfüllen ungeeigneten oder überschüssigen Aushub,
nicht schadstoffbelastet, abfahren und deponieren.
Der Nachweis über die Entsorgung ist dem AG vorzulegen.
Abrechnung nach Grabenprofil.
Menge: 25,000 m³

**02.03.8 Boden liefern, in BG/LG einbauen**
Boden liefern in Baugrube/Leitungsgraben einbauen
Boden zum Massenausgleich zu dem abgefahrenen
Boden liefern, in Baugrube/Leitungsgraben einschl.
Vertiefungen infolge nicht tragfähiger, ausgehobener
Böden einbauen und verdichten. Material = Boden SW
(Sand weitgestuft)/GW (Kies weitgestuft) nach DIN
18196. Boden nach Verlegen der Leitung in Graben oder
in Baugrube  oberhalb der Leitungszone einbauen und
verdichten. Verdichten auf Verdichtungsgrad von Dpr.
min. 100 %. In der Leitungszone ist ein
Verdichtungsgrad von Dpr. min. 97 % zu erreichen. Gilt
nur für Massenausgleich. Rückverfüllung Gräben und
Gruben gemäß "Allgemeines".
Menge: 25,000 m³

**02.03.9 Trassenwarnband verlegen**
Trassenwarnband verlegen  - Verlegung 0,3 m oberhalb
der Rohrleitung der bauseits beigestellten
Trassenwarnbänder für Schmutzwasserkanäle und
Wasserleitungen.
Menge: 190,000 m

**02.03.10 Hindernis beseitigen Mauerwerk**
Hindernis beseitigen Mauerwerk  Hindernis aus Mauerwerk
(Klinker, Ziegel, Naturstein, etc.) verschiedener
Abmessungen im Boden beseitigen ggf. zerkleinern, laden
und zu einer geeigneten und zugelassenen Kippstelle
fördern, abladen und entsorgen/ verwerten. Der Nachweis
über die Entsorgung ist dem AG vorzulegen.
Menge: 1,000 m³

**02.03.11 Hindernis beseitigen Beton**
Hindernis beseitigen Beton  Hindernis aus Beton
verschiedener Abmessungen im Boden beseitigen ggf.
zerkleinern, laden und zu einer geeigneten und
zugelassenen Kippstelle fördern, abladen und entsorgen/
verwerten. Der Nachweis über die Entsorgung ist dem AG
vorzulegen.
Menge: 1,000 m³

#### Bereich 02.04 Sicherungsarbeiten

*Hinweis: Die zu nutzende Absicherung erfolgt in Abstimmung*
Die zu nutzende Absicherung erfolgt in Abstimmung mit
dem AG unter Berücksichtigung des anstehenden Bodens.
In den EP sind alle Aufwendungen für den
Antransport zur Baustelle, das Vorhalten für die
Bauzeit und der Abtransport einzurechnen.
Eine gesonderte Vergütung erfolgt nicht.

**02.04.1 Zulage für das Kreuzen von Gasleitungen**
Zulage für das Kreuzen von Gasleitungen
bei der Herstellung von Rohrgräben und Baugruben.
Es sind alle Erschwernisse für Erd-, Verbau- und
Rohrverlegearbeiten bis Grabensohle oberhalb und
unterhalb der vorhandenen Leitungen einschl.
erforderlicher Handschachtung einzurechnen.
Die einzelnen Spartenträger sind sorgfältig zu sichern
und im Zuge der Leitungsgrabenverfüllung mit
steinfreiem Material zu umhüllen. Das Einholen der
evtl. erforderlichen Aufgrabungsgenehmigungen ist im EP
inbegriffen.
Das Queren von Kabelsträngen sowie Kabeln in
Schutzrohren wird nicht gesondert vergütet und ist in
dieser Position abzurechnen.
Menge: 1,000 St

**02.04.2 Zulage für das Kreuzen von Medienkabeln**
Zulage für das Kreuzen von Medienkabeln,
sonst wie vor.
Menge: 4,000 St

**02.04.3 Zulage für das Kreuzen von Eltkabeln bis 20 kV**
Zulage für das Kreuzen von Eltkabeln bis 20 kV,
sonst wie vor.
Menge: 1,000 St

**02.04.4 Zulage für das Kreuzen von TW-Leitungen bis DN 200**
Zulage für das Kreuzen von Trinkwasserleitungen und Hausanschlussleitungen bis DN 200,
sonst wie vor.
Menge: 2,000 St

**02.04.5 Zulage für das Kreuzen von SW-Leitungen bis DN 200**
Zulage für das Kreuzen von Schmutzwasserleitungen und Hausanschlussleitungen bis DN 200,
sonst wie vor.
Menge: 2,000 St

**02.04.6 Zulage für parallele Kabel- und Leitungen, TW-Leitung**
Zulage für parallele TW-Leitungen bzw.
vorhandene Einbauten im Aushubprofil des Rohrgrabens
und der Baugrube.
Aushubprofil = Abrechnungsbreite entsprechend
Rohrgrabenposition zzgl. einem Toleranzbereich von max.
50 cm für Mehrbreiten aus Böschungswinkel oder Verbau
nach DIN 4124 / DIN EN 1610.
Es sind alle Erschwernisse für Erd-, Verbau- und
Rohrverlegearbeiten bis Grabensohle oberhalb und
unterhalb der vorhandenen Leitungen einschl.
erforderlicher Handschachtung einzurechnen.
Die einzelnen Spartenträger sind sorgfältig freizulegen
bzw. zu sichern und im Zuge der
Leitungsgrabenverfüllung / Baugrubenverfülung mit
steinfreiem Material zu umhüllen.
Das Einholen der evtl. erforderlichen
Aufgrabungsgenehmigungen ist im EP inbegriffen.
Menge: 55,000 m

**02.04.7 Zulage für parallele Kabel- und Leitungen, Gasleitung**
Zulage für parallele Gasleitungen bzw.
vorhandene Einbauten im Aushubprofil des Rohrgrabens
und der Baugrube.
Aushubprofil = Abrechnungsbreite entsprechend
Rohrgrabenposition zzgl. einem Toleranzbereich von max.
50 cm für Mehrbreiten aus Böschungswinkel oder Verbau
nach DIN 4124 / DIN EN 1610.
Es sind alle Erschwernisse für Erd-, Verbau- und
Rohrverlegearbeiten bis Grabensohle oberhalb und
unterhalb der vorhandenen Leitungen einschl.
erforderlicher Handschachtung einzurechnen.
Die einzelnen Spartenträger sind sorgfältig freizulegen
bzw. zu sichern und im Zuge der
Leitungsgrabenverfüllung / Baugrubenverfülung mit
steinfreiem Material zu umhüllen.
Das Einholen der evtl. erforderlichen
Aufgrabungsgenehmigungen ist im EP inbegriffen.
Menge: 55,000 m

**02.04.8 Zulage für parallele Kabel- und Leitungen, Medienkabel**
Zulage für parallele Medienkabel bzw.
vorhandene Einbauten im Aushubprofil des Rohrgrabens
und der Baugrube, sonst wie vor.
Menge: 45,000 m

**02.04.9 Zulage für parallele Kabel- und Leitungen, Beleuchtungkabel**
Zulage für parallele Beleuchtungskabel bzw.
vorhandene Einbauten im Aushubprofil des Rohrgrabens
und der Baugrube, sonst wie vor.
Menge: 60,000 m

**02.04.10 Zulage für parallele Kabel- und Leitungen, Eltkabel**
Zulage für parallele Eltkabel bzw.
vorhandene Einbauten im Aushubprofil des Rohrgrabens
und der Baugrube, sonst wie vor.
Menge: 75,000 m

#### Bereich 02.05 Oberflächenwiederherstellung

*Hinweis: Wiederherstellen der Straßen- und Gehwegdecken*
Wiederherstellen der Straßen- und Gehwegdecken
entsprechend den schriftlichen Vorgaben der
Straßenbaulastträger.

Gemäß ZTVA-StB sind die bituminösen Schichten um das
Maß der Auflockerung bzw. bei Grabentiefen < 2,00m
mindestens um 2 x 0,15m zurückzunehmen.

- Weicht der vorgefundene Straßenaufbau stark von der
Regelbauweise ab, so wird in Zusammenarbeit mit dem
Straßenbaulastträger die Ausführung der
Wiederherstellung festgelegt. Abgerechnet wird nach
einem gemeinsam zu erstellenden Oberflächenaufmaß
die Rohrgrabenbreite zuzüglich der gem. ZTVA-StB 97
erforderlichen Verbreiterung. Eventuell erforderliche
Mehrbreiten sind vor Ausführung mit dem Auftraggeber
abzustimmen.
- Die Ausführung aller nachfolgend beschriebenen
Leistungen ist in nicht zusammenhängenden Teilflächen
in Fahrbahnen, Nebenflächen und Streifen, etc. zu
kalkulieren.

**02.05.1 Feinplanum herstellen**
als Streifen und in kleinen Einzelflächen, in
vorgeschriebenem Gefälle und gem. ZTVE- StB verdichten
(Proctordichte >= 100 %).
Auf dem Planum ist ein Verformungsmodul Ev2 > 45 MN/m2
nachzuweisen.
Der Nachweis ist dem Bauleiter des AG zu übergeben.
Menge: 150,000 m²

**02.05.2 Frostschutzschicht 26 cm herstellen,**
Frostschutzschicht in Fahrbahn und Gehweg liefern und
einbauen. Einbau in nicht zusammen hängenden
Teilflächen. Verformungsmodul EV2 gemäß Forderungen der
Straßenbaulastträger min. jedoch gemäß ZTVA-StB bzw.
STVE-StB Mineralstoffe = Gebrochene Mineralstoffe, die
Eignung und Schadstofffreiheit des Materials ist
nachzuweisen.
Körnung von 0/22 frostunempfindlich gemäß TL SoB-StB
ohne Recyclingmaterial.

Schichtdicke '26 cm'
Menge: 150,000 m²

**02.05.3 Schottertragschicht 15 cm herstellen**
Schottertragschicht in Fahrbahn und Gehweg liefern und
einbauen. Einbau in nicht zusammenhängenden
Teilflächen. Verformungsmodul EV2 gemäß Forderungen der
Straßenbaulastträger min. jedoch gemäß ZTVA-StB bzw.
STVE-StB Mineralstoffe = Gebrochene Mineralstoffe, die
Eignung und Schadstofffreiheit des Materials ist
nachzuweisen.
Körnung von 0/32 bis 0/45, Kornanteil unter 0,063 mm
max. 5 Gew.-v.H.

Schichtdicke '15 cm'
Menge: 150,000 m²

**02.05.4 Asphalttragschicht herstellen**
Asphalttragschicht aus Asphalttragschichtmischgut
herstellen, Einbau mit Fertiger / von Hand.
Verdichtungsgrad: >= 98,0 %  Einlagiger Einbau, mit
seitlicher Begrenzung. Einbau von Hand in
kleingliedrigen Rand- und Einzelflächen und
insbesondere zur Anpassung in Anschlußbereichen ist in
den Einheitspreis einzurechnen.
Einbaunachweis über Lieferscheine.

Asphaltmischgut:  AC 32 TN 50/70
Einbaustärke:  10 cm

Dorfstraße A: 75 m
Menge: 150,000 m²

**02.05.5 Asphaltdeckschicht herstellen,**
Asphaltdeckschicht aus Asphaltbeton herstellen, Einbau
mit Fertiger / von Hand.
Verdichtungsgrad: >= 98,0 %  Einlagiger Einbau, mit
seitlicher Begrenzung,
Hohlraumgehalt: <= 6,5 Vol.-%
Einbau von Hand in kleingliedrigen Rand- und
Einzelflächen und insbesondere zur Anpassung in
Anschlußbereichen ist in den Einheitspreis
einzurechnen.
Einbaunachweis über Lieferscheine.

Asphaltmischgut:  AC 8 DN 50/70
Einbaustärke:  4 cm
Menge: 150,000 m²

**02.05.6 Bitu. Bindem. aufsprühen, C60BP 1-S**
Bituminöses Bindemittel aufsprühen  Bitumenhaltiges
Bindemittel liefern und aufsprühen. Verschmutzte
Unterlage vorher reinigen. Kehrgut von der Baustelle
entfernen und entsorgen. Bindemittel =
polymermodifizierte Bitumenemulsion C60BP 1-S
Ansprühmenge 250 - 350g/m², gemäß ZTV- Asphalt 07
Menge: 150,000 m²

**02.05.7 Abstreumaterial aufbringen**
Abstreumaterial gleichmäßig auf die noch heiße
Oberfläche der Asphaltdeckschicht gemeinsam mit
Straßenneubau aufbringen und einwalzen.
Nicht gebundenes und gelöstes Material in Eigentum
des AN übernehmen und von der Baustelle entfernen.
Abstreumaterial:  Lieferkörnung 1/3
SZ-Wert der zugehörigen groben Gesteinskörnung:
höchstens 18.
PSV-Wert der zugehörigen groben Gesteinskörnung:
mindestens 50.
Abstreumenge:  1,0 kg/m2.
Fläche mit Kleingerät oder von Hand abstreuen.
Menge: 150,000 m²

**02.05.8 Anschlüsse m. Dichtungsband herst.**
Anschlüsse m. Dichtungsband liefern u. herst.
Anschlüsse an bestehende Decke oder Bauteil in der
Dicke der Asphaltdeckschicht mit schmelzbarem
Bitumen-Dichtungsband herstellen. Vor dem Einbau der
Deckschicht vorhandene Wandung säubern, soweit
erforderlich trocknen und mit Voranstrich versehen.
Nach dem Trocknen des Voranstriches, Dichtungsband an
der zu verklebenden Seite leichtanschmelzen und an die
Wandung gleichmäßig anpressen.
Die Herstellerangaben sind einzuhalten.
Anschlüsse an vorh. Deckschichten
Dicke der Deckschicht 4,0 cm.
Breite des Dichtungsbandes 10 mm.
Menge: 150,000 m

**02.05.9 ungebundene Deckschicht herstellen**
Ungebundene Deckschicht aus Splitt / Schotter /
Schotterrasen herstellen, incl. liefern des
benötigten Materials.
Stärke der Lage bis 4 cm.
Menge: 150,000 m²

**02.05.10 Schottertragschicht herstellen, d=28 cm**
Schottertragschicht in Fahrbahn und Gehweg liefern und
einbauen. Einbau in nicht zusammenhängenden
Teilflächen. Verformungsmodul EV2 gemäß Forderungen der
Straßenbaulastträger min. jedoch gemäß ZTVA-StB bzw.
STVE-StB Mineralstoffe = Gebrochene Mineralstoffe, die
Eignung und Schadstofffreiheit des Materials ist
nachzuweisen.
Körnung von 0/32 bis 0/45, Kornanteil unter 0,063 mm
max. 5 Gew.-v.H.
Schichtdicke '28cm'

Dorfstraße B: 74m
Menge: 150,000 m²

**02.05.11 Bordsteine setzen, B-St seitl.**
Bordsteine setzen, Beton Steine seitl.gelagert
Bordsteine in Geraden, Kurven oder Absenkungen setzen.
Bordsteine aus Beton, alle Größen. Bordsteine bauseits
vorhanden, auf Baustelle gelagert. Rückenstütze aus
Beton C12/15. Unterbeton C12/15, bis 20 cm dick.
Erforderliche Erdarbeiten ausführen. Eine Zulieferung
von 10% Neumaterial ist  in die Position einzukalkulieren.
Menge: 10,000 m

**02.05.12 Erschwernis infolge Einbauten**
Erschwernis infolge Einbauten, Schächten und
Straßenabläufen.
Erschwernis beim Herstellen von Asphaltschichten
Asphaltdeck- und Asphalttragschicht.
Einbauten 'Schieberkappen, Schächte, Hydranten'
Menge: 10,000 St

### Titel 03 Wasserhaltung

*Hinweis: Die Wasserhaltung/Grundwasserabsenkung ist*
Die Wasserhaltung/Grundwasserabsenkung ist an den
anstehenden Boden anzupassen. Das Nutzen eines Kanals
als Ableitungsmöglichkeit ist nur in Abstimmung mit dem
AG gestattet. Art und Weise der Grundwasserabsenkung
liegt im Ermessen des AN.  Die bestehenden Vorfluter
für Grundstücksanschlüsse sind während der Baumaßnahme
aufrechtzuerhalten. Die Baugruben-/Rohrgrabensohle ist
stets bis 50 cm unter Bauwerks-/Rohrsohle trocken zu
halten. Die Wasserhaltung/Grundwasserabsenkung ist
dazu vorlaufend und begleitend durchzuführen und darf
erst beendet werden, wenn genügend Auflast auf dem Rohr
vorhanden ist. Wasserhaltung/Grundwasserabsenkung ist
unter Berücksichtigung des anstehenden Bodens und in
Absprache mit dem AG auszuführen.

In den EP sind alle im Zusammenhang mit der
Wasserhaltung/Grundwasserabsenkung stehenden Arbeiten,
wie zusätzlicher Erdaushub, Herstellen von Steig-,
Stich- und Vorflutleitungen sowie Pumpensümpfen,
Einbringen von Entwässerungslanzen und verlorener
Dränageleitungen, Sandfang mit Wassermengenzählanlage,
Pumpen etc. sowie der An- und Abtransport, das
Vorhalten, Betreiben und Umsetzen der Anlage
einzurechnen. Der Aushub darf nicht im Grundwasser
erfolgen. Die Wasserhaltung/Grundwasserabsenkung muß
rechtzeitig vorauslaufend erfolgen. Ein Ausschwemmen
von Feinanteilen mit dem abgepumpten Wasser ist zu
verhindern. Bei der Wahl der Wasserhaltung ist darauf
zu achten, daß die Bauarbeiten zu jeder Zeit
durchgeführt werden können.

Die Wasserhaltung erfolgt nach Wahl des AN unter
Beachtung des Geotechnischen Berichtes sowie der
Antragsunterlagen zur Grundwasserabsenkung des
Ingenieurbüro für Geohydraulik und Wasserhaltung
(Vorausgesetzt diese Unterlagen wurden im Rahmen der
Planung erstellt).
Für die Wasserhaltung wird insbesondere auf die DIN
18305 (Wasserhaltungsarbeiten) und DIN 18299
(allgemeine Regeln für Bauarbeiten jeder Art)
hingewiesen. Durch den AN sind sämtliche Bemessungen
der Wasserhaltungsanlagen gemäß DIN 18305
durchzuführen.

Vor Baubeginn ist die Wasserhaltung vom AN bei der uWB
anzuzeigen. Sollten die Mengen des anfallenden
Grundwassers über der  Grenze von 5,0m³/h liegen, ist
die wasserrechtliche Genehmigung vom Baubetrieb
einzuholen. Die in der eventuell erforderlichen
wasserrechtlichen Erlaubnis gestellten Bedingungen und
Auflagen sind zu beachten und in den LV Positionen zu
verpreisen.

Um die Auswirkung der Grundwasserabsenkung auf die
anliegenden Gebäude und die Bäume so gering wie möglich
zu halten, sind  die Absenkungszeiten zu minimieren.
Zur Vermeidung von Geräuschbelästigung der Anwohner
sind Aggregate mit E-Anschluß vorzusehen. Der
Auftragnehmer hat bei Stromausfall eine separate
Notstromversorgung zu garantieren. Die dafür
anfallenden Kosten, wie Auf-und Abbau eines
Notstromaggregates, Vorhalten und Betreiben sind in
die Preise mit einzukalkulieren. Nachfolgende
Leistungen gelten für die gesamte Bauzeit inkl. der
Herstellung der SW-HA.
Abrechnung erfolgt auf Nachweis.

#### Bereich 03.01 offene Wasserhaltung

*Hinweis: Die offene Wasserhaltung ist anzuwenden, wenn*
Die offene Wasserhaltung ist anzuwenden, wenn dies ein
Bodengutachten aussagt oder die anfallenden
Wassermengen beherrschbar entsprechend den Forderungen
zur wasserfreien Verlegung von Rohrleitungen bleiben.

**03.01.1 Pumpe, E-Motor, 10 m3/h**
liefern der Pumpe nach Wahl des AN für die offene
Wasserhaltung sowie aller Anschluß- und
Verbindungsleitungen für eine fachgerechte Entsorgung
des anstehenden Wassers. Fördermenge  bis 10m3/h
Menge: 1,000 St

**03.01.2 Zul. Pumpe, je weitere 10 m3/h**
als Zulage zu voriger Pos. je weiterer 10m3/h
Fördermenge
Menge: 1,000 St

**03.01.3 Notstromerzeuger, 5kVA**
Liefern des Stromerzeugers für die offene Wasserhaltung
incl. aller Betriebsmittel
Menge: 1,000 St

**03.01.4 Pumpenbetrieb 10 m3/h**
Betreiben der Wasserhaltung für den Zeitraum der
Baumaßnahme. Inklusive Vorhaltung Notstromerzeuger.
Abgerechnet wird je Tag der Betreibung.
Menge: 10,000 d

#### Bereich 03.02 geschlossene Wasserhaltung

*Hinweis: Vor Baubeginn ist durch den AN in der Örtlichkeit*
Vor Baubeginn ist durch den AN in der Örtlichkeit die
tatsächliche Höhe des Grundwasserstandes zu überprüfen
und zu dokumentieren. Danach wird die zum Einsaz
kommende Absenkmethode festgelegt. Wird ein anderer
Grundwasserstand angetroffen als angegeben, sind die
Anzahl der Brunnen bzw Lanzen und Betriebstage neu
festzulegen bzw. sind ggf. erforderliche zusätzliche
bzw. zu verändernde Baumaßnahmen rechtzeitig vor
Baubeginn mit dem AG abzustimmen. Das Überprüfen des
GW-Standes ist in den EP der geschlossenen
Wasserhaltung zu erfassen. Für den geplanten Einsatz
von Flach-u. Tiefbrunnen ist die Zweckmäßigkeit der
Absenkungsart nachzuweisen. Die Leistungen dieser
Bodenuntersuchungen werden nicht gesondert vergütet und
sind kostenmäßig mit den Preisen der Wasserhaltung
abgegolten.  Darüber hinaus muß die Anzahl der Brunnen
und Betriebstage im ausgewogenen Verhältnis zu der im
Vorspann genannten Grundwasserordinate stehen. Etwaige
in dieser Hinsicht spekulativen Angebote können
ebenfalls von der Wertung ausgeschlossen werden.

Für die GW-Absenkung ist eine fachliche Baubegleitung
vorgesehen und zwingend gemäß nachfolgender Pos. zu
binden.

Der GW-Stand ist dem Baugrundgutachten zu entnehmen.
Zum Erkundungszeitpunkt des Baugrundgutachtens wurde GW bei 1,90 m unter GOK erkundet.
Die Ableitung des gehobenen GW erfolgt in den nahe gelegenen Schmutzwasserkanal (max. 320 m entfernt).

**03.02.1 Fachliche Begleitung GW-Absenkung**
*** Pauschalposition
Eine Grundwasserabsenkung ist fachlich zu betreuen  und
zu überwachen. Die Position umfasst sowohl die
fachliche Begleitung als auch die Koordinierung mit dem
beauftragten Büro.
Hierzu ist ein unabhängiges fachlich qualifiziertes Ingenieurbüro zu binden.

Leistungsumfang beinhaltet:
- Baustellenbegehung vor Inbetriebnahme der GWA
- mind. wöchentliche Begehung inkl. Kontrollmessungen in Beobachtungspegel, Dokumentation von Fördermengen am MID/Auslitern, Kontrolle der Einleitstelle
- Abschlussdokumentation, fachgerechter Rückbau GWA/Wiederherstellung Ursprungszustand
- Kontrolle, Prüfung der Einhaltung von Nebenbestimmungen/Auflagen aus der behördlichen Genehmigung
Menge: 1,000 psch

**03.02.2 Wasserrechtliche Erlaubnis**
*** Pauschalposition
Die wasserrechtliche Erlaubnis ist durch den AN bei der Unteren Wasserbehörde einzuholen.
Die Gebühren für die Wasserrechtliche Erlaubnis beinhalten alle Kosten, die für das Einholen der Erlaubnis zur Absenkung des Grundwassers anfallen.
Inkl. Gebührenbescheid.
Menge: 1,000 psch

**03.02.3 Wassermengen Messvorrichtung**
*** Pauschalposition
Wassermengen-Messvorrichtung nach Wahl des AN in
Abflussleitung ein- und ausbauen. Führen eines
Wasserbuches mit der täglichen Einschreibung der
Wassermengen ist nach erfordernis einzurechnen.
Menge: 1,000 psch

**03.02.4 Überwachung der Beschaffenheit des gehobenen GW**
*** Pauschalposition
Überwachung der Beschaffenheit des gehobenen
Grundwassers. Kosten für die Untersuchung des
einzuleitenden GW, incl. aller dafür notwendigen
Arbeiten entsprechend Auflagen aus der
wasserrechtlichen Erlaubnis.
Menge: 1,000 psch

**03.02.5 Einbau, Ausbau, Vorhalten Beobachtungsrohre**
Einbau, Ausbau und Vorhaltung von
Grundwasserbeobachtungsrohren außerhalb der Baustelle
entsprechend Auflage aus der wasserrechtlichen
Erlaubnis.
Menge: 2,000 St

**03.02.6 Beobachten und Aufschreiben des Grundwasserstandes**
*** Pauschalposition
Beobachten und Aufschreiben des Grundwasserstandes
außerhalb der Baustelle entsprechend Auflage der
wasserrechtlichen Erlaubnis.
Menge: 1,000 psch

**03.02.7 Bericht an die Wasserbehörde**
*** Pauschalposition
Bericht an die Wasserbehörde sowie Zusammenstellung der
Ergebnisse der Beprobung, des Grundwassermonitoring und
die Dokumentation der gehobenen Wassermenge in
Berichtsform entsprechend Forderung der
wasserrechtlichen Erlaubnis in 2-facher Ausfertigung
(1x Wasserbehörde, 1x Ingenieurbüro Geohydraulik und
Wasserhaltung)
Menge: 1,000 psch

**03.02.8 GW - Absenkungsanlage einrichten**
*** Pauschalposition
Grundwasserabsenkung nach Wahl des AN unter
Berücksichtigung des Baugrundgutachtens einrichten,
vorhalten, mehrfach innerhalb der Baustelle umsetzen
und nach Fertigstellung der Maßnahme rückbauen.

An- und Abtransport sowie Vorhalten und Umsetzen aller
für eine durch den AN gewählten GW-Absenkungsanlage
notwendigen Geräte und Bauteile inklusive jeglicher
Betriebsmittel.
Menge: 1,000 psch

**03.02.9 geschlossene Grundwasserabsenkung, Absenkziel 0,50 - 1,00 m**
geschlossene Grundwasserabsenkung nach Wahl des AN
unter Berücksichtigung des Baugrundgutachtens

Absenkziel <= 0,50 - 1,00  m

Abhängigkeit der Technologie des AN Absenkziel gemäß
Baugrundgutachten und Technologie des AN vorhandene
Grundwasserstände unter Geländeoberfläche entsprechend
Baugrundgutachten. Ableitung wird nicht gesondert
vergütet. Abrechnung auf Nachweis.

Vorfluter: Schmutzwasserkanal, abgestimmt mit Betreiber.

Abrechnung nach m trocken gelegten Graben und Baugrube.
Absenktiefe: 0,50 m bis 1,00 m
Menge: 70,000 m

**03.02.10 geschlossene Grundwasserabsenkung, Absenkziel 1,00 - 1,50 m**
geschlossene Grundwasserabsenkung nach Wahl des AN
unter Berücksichtigung des Baugrundgutachtens

Absenkziel = 1,00 - 1,50 m

Abhängigkeit der Technologie des AN Absenkziel gemäß
Baugrundgutachten und Technologie des AN vorhandene
Grundwasserstände unter Geländeoberfläche entsprechend
Baugrundgutachten. Ableitung wird nicht gesondert
vergütet. Abrechnung auf Nachweis.

Vorfluter: Schmutzwasserkanal, abgestimmt mit Betreiber.

Abrechnung nach m trocken gelegten Graben und Baugrube.
Absenktiefe:  1,00 - 1,50 m
Menge: 80,000 m

### Titel 04 Abwasserentsorgung Hauptkanal

*Hinweis: Die Materialien und allgemeinen Leistungen umfassen*
Die Materialien und allgemeinen Leistungen umfassen die
Lieferung und Verlegung der notwendigen Materialien
(Rohre, Formstücke, Schächte etc.), die Montage sowie
alle Leistungen die zur Herstellung einer
Abwasserentsorgungsanlage allgemein notwendig sind.
Bei Beton- und Stahlbetonbauteilen ist die Ausführung
prinzipiell mit C40/50, HS-Zement anzusetzen.

Die Rohr- und Formteilpositionen beinhalten ebenfalls
notwendige Rohrschnitte und Rohrverbindungen,
Herstellung von Passlängen inkl. Formstücken sowie
vorübergehende Verschlüsse von Leitungsteilen.

#### Bereich 04.01 Kunststoffrohre

*Hinweis: Die Lieferung der Rohre erfolgt bis zur Baustelle bzw.*
Die Lieferung der Rohre erfolgt bis zur Baustelle bzw.
auf das vom AN vorgegebene Lager. Wenn nichts anderes
angegeben ist, ist das Vorzugssortiment des AG zu
nutzen. Die Angabe von Tragfähigkeitsklassen (TKL) bzw.
Scheiteldruckkräften sind Mindestwerte. Es kommen
grundsätzlich wandverstärkte Materialien zum Einsatz.
Vollwandrohr Scheiteldruckfestigkeit:  SN 16

**04.01.1 Kanalrohr DN 200 PP Vollwandrohr DIN 1852 SN 16**
Kanalrohr DN 200 aus PP, Vollwandrohr nach DIN 1852 SN 16, Doppelsteckmuffe und Profildichtringe aus
EPDM nach DIN EN 681, gemäß gültiger Zulassung (DIBt,
Berlin) liefern und gemäß der DIN EN 1610, und
Verlegeanleitung des Herstellers verlegen.
Eine Statik ist vom Auftragnehmer beim Auftraggeber vorzulegen.

Kanalrohr DN 200 aus PP, Vollwandrohr od. gleichw.

Überschiebmuffen, Passstücke, sämtliche Zuschnitte und
sonstige Nebenleistungen sind einzukalkulieren und werden
nicht gesondert vergütet.

Hauptkanal Einzellängen der Abschnitte innerhalb des 2.TA:

Dorfstraße A: 75 m
Dorfstraße B: 74 m
Menge: 150,000 m

**04.01.2 Kanalrohr DN 150 PP Vollwandrohr DIN 1852 SN 16**
Kanalrohr DN 150 aus PP, Vollwandrohr nach DIN 1852 SN 16, Doppelsteckmuffe und Profildichtringe aus
EPDM nach DIN EN 681, gemäß gültiger Zulassung (DIBt,
Berlin) liefern und gemäß der DIN EN 1610, und
Verlegeanleitung des Herstellers verlegen.
Eine Statik ist vom Auftragnehmer beim Auftraggeber vorzulegen.

Kanalrohr DN 150 aus PP, Vollwandrohr od. gleichw.

Überschiebmuffen, Passstücke, sämtliche Zuschnitte und
sonstige Nebenleistungen sind einzukalkulieren und werden
nicht gesondert vergütet.
Menge: 41,000 m

#### Bereich 04.02 Kunststoffformstücke

*Hinweis: Die Lieferung der Formstücke erfolgt bis zur Baustelle*
Die Lieferung der Formstücke erfolgt bis zur Baustelle
bzw. auf das vom AG vorgegebene Lager. Wenn nichts
anderes angegeben ist, ist das Vorzugssortiment des AG
zu nutzen. In die EP sind einzurechnen:
- liefern, abladen, erforderlichenfalls zwischenlagern und im
  Baufeld transportieren.
- Montage incl aller Dichtungselemente, Schrauben,
  Muttern usw.
- die Verlegung im Rohrgraben.

**04.02.1 Abzweig PP 45°, DN 200/150**
Abzweig aus PP,  passend zu Pos. Glattrohr, allseitig
gemufft, inkl. Profildichtringen EPDM liefern und
fachgerecht einbauen einschließlich aller Lieferungen und Leistungen wie zusätzliche Schnitte zur Herstellung der Passlängen und der Einbau der erforderlichen Überschiebmuffen.

DN 200/150
Abwinkelung 45°

Angebotenes Fabrikat/Type:
Firma:
Menge: 4,000 St

#### Bereich 04.03 SW-Schächte

**04.03.1 PP-Schacht, Anfangsschacht, DN 600, T-2,0m**
PP-Schacht DN 600 Typ Romold oder gleichwertig, rund,
lichte Weite 600 mm mit Schachthals einschließlich der
vorgefertigen Öffnungen für die Rohranschlüsse der
ankommenden und abgehenden Leitungen herstellen.

Schachtunterteil mit Fließgerinne in durchgehender,
gekrümmter oder abgezweigter Form. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung.

Dorfstrasse A: Schacht-Nr. SW11, SW11a
Dorfstrasse B: Schacht-Nr. SW9
Menge: 3,000 St

**04.03.2 Betonfertigteilschacht DN 1000, T-2,50m**
Betonfertigteilschacht DN 1000, rund, lichte Weite
1000mm mit Schachthals einschließlich der vorgefertigen
Öffnungen für die Rohranschlüsse der ankommenden und
abgehenden Leitungen herstellen.
Material = Betonfertigteilschacht nach DIN EN 1917 /
DIN V 4034-1, Typ 2
Betonschachtringe mit werkseitig vorgeschmierten
Schachtabdichtungen aus Elastomeren mit dichter
Sturktur, geprüft und güteüberwacht nach DIN 4060 und
EN 681-1 mit integrierter Lastübertragung und
Innenfugenverschluss.
Schachtunterteil mit Fließgerinne in durchgehender,
gekrümmter oder abgezweigter Form, Gerinne mit Berme in
GFK, Höhe Schachtunterteil mind. 20 cm über
Rohrscheitel. Ohne Steigbügel.

Einschl. Schachtfutter und gelenkigen Rohranbindungen gemäß Planunterlagen entsprechend zu verlegendem Rohr.

Einstiegsöffnung DN 625 mm Schachtkonus bzw.
Abdeckplatte vorsehen. Inklusive Schließen der Fugen
und der Einbau etwaiger Schachtfutter für Zu- und
Abläufe.

Komplettschacht gemäß Schachtliste inklusive evtl.
notwendigen Schachtringen, Ausgleichsringen und Konus.
Abdeckung wird separat vergütet.

Gerinne, Anschlüsse, Dimension, Gefälle, Höhe usw.
gemäß Planung.

Dorfstrasse A: Schacht-Nr. SW12
Dorfstrasse B: Schacht-Nr. SW10
Menge: 2,000 St

**04.03.3 Schachtab. D400, selbstniv., DIN 19584, Lüftungsöff.**
Schachtabdeckung Klasse D 400 DN 625 mit rundem Rahmen
aus Gußeisen, selbstnivellierend mit Lüftungsöffnung,
dämpfende Einlage und Beton DIN 19584. In den EP sind
alle Nebenarbeiten wie liefern, lagern, laden, stellen
etc. einzurechnen.
Menge: 5,000 St

**04.03.4 Schachtabdeckung einpflastern**
Schachtabdeckung einpflastern

Granitpflaster 3-reihig um Schachtabdeckung herstellen,
bei Schächten im unbefestigten Bereich.

Folgender Aufbau ist gefordert:
- 6 cm Mosaikpflaster in Beton gesetzt
- 15 cm Schottertragschicht 0/45 mit mindestens EV2 = 80
  MN/m²

Abgerechnet wird pro Stück.
Menge: 2,000 St

**04.03.5 Schmutzfang DIN 1221**
Schmutzfang DIN 1221, schwere Ausführung, In den EP
sind alle Nebenarbeiten wie liefern, lagern, laden,
stellen etc. einzurechnen.
Menge: 5,000 St

**04.03.6 Schacht ausbauen und entsorgen,**
Schmutzwasserschacht aus Betonfertigteilen bzw. Mauerwerk einschl. Steigeisen und Betonsauberkeitsschicht freilegen, grob reinigen, ausbauen und entsorgen.
Freilegen des Schachtes.
Erschwernisse für die Arbeit im Bereich von Kabeln
und Versorgungsleitungen sind in den EP einzurechnen.
Erdarbeiten in gesonderter Position enthalten.
Schachttiefe = Schachtgerinne bis Oberkante Gelände
Durchmesser lichte Weite bis 1,00 m
Einschl. Schmutzwasserleitungen vor dem Schachtrückbau trennen, teilweise zurückbauen und entsorgen.

Schacht Nr. NSS0114
Menge: 1,000 St

**04.03.7 Zulage Bogen 90° im Hauptgerinne**
Zulage Bogen 60° im Hauptgerinne.
Menge: 1,000 St

**04.03.8 Zulage Bogen 30° im Hauptgerinne**
Zulage Bogen 30° im Hauptgerinne.
Menge: 1,000 St

#### Bereich 04.04 TV / Dichtheit

*Hinweis: Für die TV-Befahrung und Dichtheitsprüfung ist zwingend*
Für die TV-Befahrung und Dichtheitsprüfung ist zwingend
ein Angebot des WAL-Betrieb

Herr Martin Günther
Tel.: 03573 / 803 300 oder 0160 / 53 52 95

martin.guenther@wal-betrieb.de

einzuholen und für diese Leistung zwingend zu binden.

Dem AN obliegt lediglich die Koordinierungspflicht
gemäß vorhandener LV Position.

**04.04.1 Dichtheitsprüfung Kanal <= DN 300**
Dichtheitsprüfung Kanal bis <= DN 300 inkl. der
erforderlichen Nebenarbeiten wie Absperrung usw.
Übergabe der Dokumentation.  Die Dichtheitsprüfung der
Rohrleitungen ist als Luftüberdruckprüfung, Verfahren
LB (Prüfdruck 50mbar) nach DIN EN 1610 auszuführen.

Für die Dichtheitsprüfung ist zwingend der WAL Betriebsführungs GmbH durch den AN zu beauftragen.
Menge: 190,000 m

**04.04.2 Kamerabefahrung Kanal <= DN 300**
Kamerabefahrung Kanal <= DN 300  inkl. der
erforderlichen Nebenarbeiten wie Absperrung usw. Inkl.
vorheriger Reinigung und Übergabe der Dokumentation,
Video auf CD.  Die Kamerabefahrung hat nach DWA M 149-2
zu erfolgen und ist als Papierausdruck und auf DVD zu
übergeben.

Abrechnung pro Meter Befahrung.

Für die Kamerabefahrung ist zwingend der WAL Betriebsführungs GmbH durch den AN zu beauftragen.
Menge: 190,000 m

**04.04.3 Dichtigkeitsprüfung Schacht bis DN 1000**
Dichtheitsprüfung Schacht bis DN 1000 inkl. der
erforderlichen Nebenarbeiten wie Absperrung usw.. Inkl.
vorheriger Reinigung und Übergabe der Dokumentation und
Schachtprotokoll.  Die Dichtheitsprüfung der Schächte
erfolgt mit Wasser nach DIN EN 1610.
Menge: 5,000 Stk

#### Bereich 04.05 Sonstiges

*Hinweis: Zu den sonstigen Leistungen zählen*
Zu den sonstigen Leistunge zählen alle in den
bisherigen Leistungsbereichen nicht erfaßbare
Materialien und Leistungen.

**04.05.1 Abstimmung Hausanschluss**
Für jeden Hausanschluss ist ein gesondertes Aufmaßblatt
anzufertigen. Auf diesem müssen alle Formstücke, Rohre
sowie alle Leistungen des AN notiert sein. Weiterhin
ist eine Skizze zu fertigen, auf der eine genaue
Einmessung des Hausanschlusses dargestellt ist. Von dem
Hausanschluss sind Leitungsbeginn und Leitungsende auf
mindestens 2 Festpunkte einzumessen. Jedes Formteil und
jede Leitungskreuzung muss entsprechend dargestellt und
eingemessen werden. Das Leitungsende ist auch
höhenmäßig auf NN festzuhalten. Jeder Hausanschluss ist
digital (Format jpg) zu fotografieren. Auf den Fotos
muss der komplette Leitungsgraben mit allen Formteilen
und Leitungskreuzungen ersichtlich sein. Es können auch
mehrere Fotos gemacht werden.

Leistungen die auf den Fotos nicht zu erkennen sind,
werden nicht vergütet!!!

Die Fotos sind als Farbausdruck jeweils den einzelnen
Aufmaßblättern beizufügen.

Auf jedem Foto ist zur Größenbestimmung eine Messlatte
(Zollstock oder ähnliches) mit aufzunehmen sowie eine
Tafel oder Schild, auf der das Datum der Aufnahme sowie
die Nummer des Hausanschlusses (oder Eigentümer) zu
erkennen ist.

Das Aufmaßblatt ist vom Hauseigentümer zu
unterzeichnen.

Ohne vorgenannte Unterlagen können die
Hausanschluss-Rechnungen vom AG nicht vergütet werden,
da erfahrungsgemäß Einsprüche der Anlieger entstehen,
die ohne genannte Unterlagen nicht bearbeitet werden
können! Kosten die dem AG entstehen, weil die
Rohrleitung aufgrund fehlender Einmessungen nicht
gefunden werden kann, gehen zu Lasten des AN.

Zur Festlegung der Lage der Hausanschlusskanäle wurden
die Eigentümer befragt, das Ergebnis wurde
eingearbeitet.
Vor Ausführungsbeginn sind nochmals Abstimmungen mit
den jeweiligen Grundstückseigentümern zu führen, um die
genaue Lage endgültig festzulegen.Hierzu zählt auch die Unterfahrung des Zaunsockels incl. aller der dafür erforderlichen Arbeiten einschl. Sicherung des Zauns. Der Hausanschluss
ist bis hinter die Grundstücksgrenze zu verlegen.Der
Revisionsschacht auf dem Privatgrundstück ist durch den
Eigentümer des Grundstückes zu errichten.
Menge: 5,000 St

**04.05.2 Leitungs-/Schachtanschlüsse**
Anschluss bzw. Übergang vom vorhandenen Schachtbauwerk
auf neuen Kanal (PP DN 200) einschl. Kernbohrung,
Schachtfutter und aller Form- und Verbindungsstücke.
Rohrleitung gelenkig an vorh. Schacht wie folgt
anschließen:
- Rohrschnitte durchführen,
- Kurzrohre (PP) zum gelenkigen Schachtanschluss
  und Übergang auf Neukanal liefern und einbauen,
- Einbau erforderliches Schachtfutter und dafür
  erforderlicher  Kernbohrung.
- Lieferung von erforderlichen Reduzierungen und
- Verbindung zw. Schacht und Kurzrohr herstellen
einschl. aller Nebenleistungen / Anpassungsarbeiten.
Abrechnung je Schachtbauwerk.

Der Einheitspreis beinhaltet alle erforderlichen
Leistungen
zur Herstellung der Leitungsverbindungen und des
Schachtanschlusses.
Menge: 2,000 Psch

**04.05.3 Trennschnitte Stz-Rohr bis DN 200**
Trennschnitte im vorhandenen Anschlusskanal herstellen,
Teilstücke ausbauen, einschließlich aller Leistungen,
für Ausbau Schächte und bei Kreuzungen der Haupttrasse.
Abbruchgut laden, von der Baustelle entfernen und
einer Weiterverwertung zuführen.
Gebühren einkalkulieren.
Belege über die Entsorgung mit Angaben zu Art und Ort
der Weiterverwertung sind der Bauüberwachung des
Auftraggebers zu übergeben.
Menge: 1,000 St

**04.05.4 Rohrenden verschließen Stz-Rohr bis DN 200**
nach Wahl des AN einschließlich Material und
aller notw. Leistungen.
Menge: 1,000 St

**04.05.5 Absperren der Kanäle bis DN 200**
Absperrung der Kanäle mittels Blase, Scheibe o. glw.
Kanal bis DN 200, für Schachtanschluß.
Menge: 2,000 Stk

### Titel 05 Schmutzwasserhausanschlüsse

#### Bereich 05.01 Oberflächenaufbruch

*Hinweis: Für den Oberflächenaufbruch gelten die Regelungen*
Für den Oberflächenaufbruch gelten die Regelungen des
Abschnitt 3.3 ATV DIN 18322.

- Gemischte Oberflächenbefestigungen wie z. B. eine
bituminöse Oberflächenbefestigung auf einer
Pflasterdecke, etc. werden getrennt, jeweils nach der
Art der Befestigung, abgerechnet.
- Der Oberflächenaufbruch von Rinnen und Mulden wird
über die Positionen:
- Pflasterdecke aufnehmen - Plattenbelag aufnehmen -
Bituminöse Befestigung aufnehmen - Betondecke aufnehmen
abgerechnet.
- Beim Aufnehmen von Oberflächenbefestigungen
(Pflaster, Platten, etc.) ist zu berücksichtigen, dass
10 % einer seitlich zu lagernden Oberflächenbefestigung
nicht wieder verwendbar  sind und entsorgt werden
müssen. Die Ersatzlieferung von entsprechenden
Materialien bis zu 10% ist in die jeweilige
Aufbruchposition einzurechnen.

Der Abbruch der Oberflächen ist für Einzelflächen im
Bereich der Baugruben / Montagegruben anzusetzen.

Pflasterrinnen werden ebenfalls über die entsprechenden
Pflasterpositionen abgerechnet.

Alle alten und außerbetriebefindlichen Straßen- und
Hydrantenkappen sind im Zuge der Baumaßnahme
rückzubauen. Die Leistugen hierzu werden über die
ensprechende Position vergütet.

Belastete Oberflächen und Erdstoffe sind entsprechend
des Baugrundgutachtens zu kalkulieren.

**05.01.1 Bit.Befest. trennen Geradl.schn.,0-12 cm**
Bituminöse Befestigung trennen. Geradl. schneiden.
Schnitttiefe 0 bis 12 cm  Bituminöse Befestigung
trennen. Bituminöse Befestigung in voller Tiefe
senkrecht und geradlinig schneiden,
Schnitttiefe 0 bis 12 cm.
Inklusive Rückschnitt!
Menge: 17,000 m

**05.01.2 Bit. Befest. unbel. 0-12 cm aufbrechen, entsorgen**
Bituminöse Befestigung 0 - 12 cm aufbrechen, aufnehmen
und entsorgen Mat., unbelastet  Bituminöse Befestigung
aufbrechen und aufnehmen, Dicke der bituminösen
Befestigung 0 - 12 cm. Material = unbelastete
bituminöse Befestigung. Material von der Baustelle
entfernen und einer Wiederverwertung zuführen.
Abrechnung nach tatsächlicher Aufbaustärke.
Menge: 14,000 m²

**05.01.3 ungebundene Deckschicht aufnehmen**
Ungebundene Deckschicht aus Splitt / Schotter /
Schotterrasen aufnehmen, von der Baustelle entfernen
und einer Wiederverwertung zuführen.
Stärke der Lage bis 10 cm.
Menge: 10,000 m²

**05.01.4 Betonfläche aufbrechen/aufnehmen 10cm, Sand-/Spb.**
Betonfläche aufbrechen/aufnehmen 10cm.
Sand-/ Splittbettung. Betonfläche einschl. Bettung
(Bettungsstärke bis 20 cm) aufbrechen, aufnehmen und
auf Lagerplatz des AN transportieren. Aufbruch der
Tragschicht wird gesondert vergütet. Aufbruchgut von
der Baustelle entfernen und einer Wiederverwertung
zuführen.
Menge: 60,000 m²

**05.01.5 Pflasterd. aufn. Bet/Vpfl. 6-10cm Sa/Spb**
Pflasterdecke einschl. Bettung
(Bettungsstärke bis 10 cm) aufbrechen, aufnehmen und
auf Lagerplatz des AN transportieren. Aufbruch der
Tragschicht wird gesondert vergütet. Art = Beton- und
Verbundsteinpflaster, ca. 6 bis 10 cm dick, Bettung aus
Sand/Splitt. Nicht wiederverwendbare Steine und übriges
Aufbruchgut von der Baustelle entfernen und einer
Wiederverwertung zuführen.
Menge: 10,000 m²

**05.01.6 Tragsch. u. Frostschutzsch. aufnehmen, Schotter/Kiessand, BM-F0*, Mat. entsorgen**
Tragschicht und Frostschutzschicht aufnehmen
Schotter/Kiessand alle Stärken, Klassifizierung BM-F0* nach EBV, Mat. entfernen. STS und FSS aufbrechen und aufnehmen aus Schotter/Kiessand inkl. Mauerwerksresten, Bauschutt und/oder Ziegelbruch.
Dicke der Schicht bis ca. 0,30m. Material von der
Baustelle entfernen und einer Wiederverwertung zuführen.
Menge: 95,000 m²

**05.01.7 Bordst. aufn. Beton Tief/Hochb. Beton-Rs**
Bordsteine aufnehmen, aus Beton,
alle Größen, als Tief- oder Hochbord in Beton oder Mörtel versetzt. Unterbeton und Rückenstütze aus Beton aufbrechen. Wiederverwendbare Bordsteine innerhalb der Baustelle fördern, säubern und sortiert lagern. Länge des Förderweges bis 0,5 km.
Nicht wiederverwendbare Bordsteine und übriges
Aufbruchgut von der Baustelle entfernen und einer
Wiederverwertung zuführen.
Menge: 10,000 m

**05.01.8 Stauden umsetzen Höhe bis 1 m**
Stauden, Rosen und Kleinsträucher im Bereich der HA-Leitung ausgraben, fachgerecht zwischenlagern und nach Ende der Bauarbeiten wieder einsetzen, incl. Rückschnitt.
Menge: 20,000 m²

**05.01.9 Oberboden mit Bewuchs aufnehmen und wieder einbauen**
Oberboden mit Bewuchs in vorh. Dicke (bis 25 cm) abtragen, zwischenlagern und verwendbares Material nach Bauende wieder einbauen.
Nicht wiederverwendbares Material fachgerecht entsorgen.
Abrechnung entsprechend erforderlicher Mindestbreiten und -längen. Werden mehr Flächen in Anspruch genommen, gehen diese zu Lasten des AN.
Menge: 15,000 m²

**05.01.10 Rasen aufnehmen u.einsetzen (bis 5 cm)**
Rasen abstechen, aufnehmen,
fachgerecht seitlich lagern und wieder
einsetzen. Stärke bis ca. 5 cm.
Menge: 20,000 m²

#### Bereich 05.02 Erkundungsmaßnahmen und Nachweise

*Hinweis: Die Herstellung von Suchgräben dient*
Die Herstellung von Suchgräben dient nur zur
punktuellen Leitungserkundung.  Der AN hat die
Eigenüberwachungsprüfungen nach den ZTV E-StB, ZTV
A-StB, den Vorschriften und Richtlinien der Ver- und
Entsorgungsträger durchzuführen. Die Ergebnisse der
Eigenüberwachungsprüfungen sind dem AG in Form eines
Prüfprotokolls unaufgefordert vorzulegen. Die
Ausführung der spezifizierten Verdichtungsprüfungen
dient ausschließlich dem AG für stichprobenartige
Kontrollen und werden nur nach Anforderung durch den AG
durchgeführt.

Straßenaufbruch und -wiederherstellung sind in den Pos. für die Oberflächenwiederherstellung der Rohrgräben enthalten.

**05.02.1 Suchgraben Tiefe bis 1,25 m Homogenbereiche A/B**
Suchgraben Tiefe bis 1,25 m. Boden für Suchgraben zum
Freilegen von Kabeln und Leitungen nach Angaben des AG ausheben, zur Wiederverwendung seitlich lagern und nach
Beendigung der Suche wieder ordnungsgemäß einbauen und
verdichten. Die Vorschriften der Versorgungsunternehmen
sind zu beachten.
Verbau und Wasserhaltung, soweit erforderlich,
werden nicht gesondert vergütet.

Einzelgräben bis 1,80m Länge
Homogenbereich A/B. Grabentiefe bis 1,25 m.
Grabenbreite bis 0,50 m.
Erforderliche Handarbeit ist einzurechnen.

Strom, Medien und Straßenbeleuchtung
im Bestand dicht nebeneinander verlegt.
Dorfstraße B
Menge: 2,000 St

**05.02.2 Suchgraben Tiefe bis 1,25 m Homogenber. A/B, Elt-Kabel**
Suchgraben Tiefe bis 1,25 m. Boden für Suchgraben zum
Freilegen von Leitungen nach Angaben des AG ausheben,
zur Wiederverwendung seitlich lagern und nach
Beendigung der Suche wieder ordnungsgemäß einbauen und
verdichten. Die Vorschriften der Versorgungsunternehmen
sind zu beachten.
Verbau und Wasserhaltung, soweit erforderlich,
werden nicht gesondert vergütet.

Einzelgräben bis 1,50m Länge
Homogenber. A/B. Grabentiefe bis 1,25 m.
Grabenbreite bis 0,50 m.
Erforderliche Handarbeit ist einzurechnen.
Menge: 1,000 St

**05.02.3 Suchgraben Tiefe bis 2,20 m Homogenber. A/B, TW-Leit.**
Suchgraben Tiefe bis 2,20 m. Boden für Suchgraben zum
Freilegen von Leitungen nach Angaben des AG ausheben,
zur Wiederverwendung seitlich lagern und nach
Beendigung der Suche wieder ordnungsgemäß einbauen und
verdichten. Die Vorschriften der Versorgungsunternehmen
sind zu beachten.
Verbau und Wasserhaltung, soweit erforderlich,
werden nicht gesondert vergütet.

Einzelgräben bis 1,50m Länge
Homogenber. A/B. Grabentiefe bis 2,20 m.
Grabenbreite bis 0,50 m.
Erforderliche Handarbeit ist einzurechnen.
Menge: 2,000 St

**05.02.4 Verdichtungsprüfung, BG/LG**
Verdichtungsprüfung Leitungsgräben / Baugruben
Verdichtungsprüfung mit dem Dynamischen
Plattendruckversuch mit Hilfe des Leichten
Fallgewichtsgerätes durchführen und protokollieren.
Ausführung nur auf Anweisung des AG, die
Verdichtungskontrolle ersetzt nicht die Verpflichtung
des AN zur Eigenüberwachung. Die An- und Abfahrt ist in
den Einheitspreis einzurechnen.
Prüfungen für Leitungsgräben/Baugruben.
Menge: 3,000 St

#### Bereich 05.03 Erdarbeiten

**05.03.1 Leitungsgraben herst., Homogenber. A/B, Tiefe 0 bis 2,50 m, <= DN 200/d225**
Leitungsgraben herstellen Homogenber. A/B Tiefe 0 bis
2,50 m ab GOK zur Verlegung einer Leitung <= DN 200/225
Boden für Leitungsgraben ausheben. Straßenaufbruch und
Aufnahme einer Oberflächenbefestigung werden gesondert
vergütet. Homogenber. A/B bzw. Auffüllungen mit
Bauschuttresten mit einem Belastungsgrad BM-0* nach EBV.

Tiefe 0 bis 2,50 m, Verbau ist gemäß einschlägigen
Normen DIN 4124 und DIN EN 1610 einzukalkulieren.
Ebenso Erschwernisse für querende Medien im Grabenprofil.

Wasserhaltung wird gesondert vergütet. Aushub zur
Wiederverwendung zum Zwischenlager des AN
transportieren sowie Liefern des Bodens vom
Zwischenlager und lagenweise verdichtet einbauen.
Breite des Grabens gemäß DIN 4124

Inkl. Mehraushub zum Setzen von Schächten und
Bestandsanbindungen bei Schmutzwassermaßnahmen.
Menge: 25,000 m

**05.03.2 Leitungszone / DN 150**
Leitungszone nach DIN EN 1610 und Rohrherstellerangabe:
Sande / Kiessand bzw. Brechsand-Splitt-Gemisch 0/11
mit Ungleichförmigkeitszahl cu<=3
zur Bettung und Ummantelung der Rohre auf der Gründungssohle liefern, einbauen und verdichten.
untere Bettungsschicht im verdichteten Zustand
= 150 mm stark
Auflagerwinkel 90 Grad;
Bis in eine Höhe von 0,30 m über Rohrscheitel (in Lagen) anschütten und von Hand oder mit leichtem Gerät entsprechend der geforderten Lagerungsdichte verdichten Proctordichte: mind. 95 %
lichte Grabenbreite gemäß DIN EN 1610
Den vorhandenen Erdstoffaushub einer Verwertung nach Wahl des AN zuführen.
Menge: 25,000 m

**05.03.3 Zul. Vorkopfaushub/-einbau**
Zulage bei begrenztem Bauraum für den Aushub von
Baugruben und Rohrgräben sowie deren Rückverfüllung für
notwendige Vorkopfarbeiten inkl.Transportkosten zum
Zwischenlager. Mit dieser Pos. sind auch alle
Erschwernisse für Verbau, Rohr- u. Kanalverlegung
abgegolten.
Menge: 10,000 m

**05.03.4 Kopfloch Schächte / Tiefe bis 2,00 m**
Kopfloch für Schächte als Zulage in erforderlicher Größe und entsprechend Position "Leitungsgraben" herstellen.
Tiefe bis 2,00 m.
Ausführung für Rückbau vorhandene und Neubau
HA-Schächte DN 600.
Menge: 5,000 St

**05.03.5 Bodenaushub in Handschachtung**
in den Homogenber. A/B nach DIN 18300 ausheben,
einschließlich der Wiederverfüllungs- und
Verdichtungsarbeiten, als Zulage zu den
Rohrgrabenpositionen.
5 Hausanschlüsse
Menge: 10,000 m³

**05.03.6 Beprobung des Bodenaushubs**
Beprobung des Bodenaushubs nach EBV zur Einordnung
des Zuordnungswertes nur auf Anordnung der Bauleitung
des AG. Untersuchung der Erdstoffe auf Kontamination
durch ein unabhängiges, mit dem AG abzustimmendes Labor
einschl. Dokumentation der Untersuchungsergebnisse und
Übergabe 2-fach an den AG.
Menge: 1,000 St

**05.03.7 Abfuhr ungeeign. Bod., keine Belast.**
Abfuhr ungeeigneter Boden, nicht schadstoffbelastet
Zum Verfüllen ungeeigneten oder überschüssigen Aushub,
nicht schadstoffbelastet, abfahren und deponieren. Der
Nachweis über die Entsorgung ist dem AG vorzulegen.

Abrechnung nach Grabenprofil.
Menge: 10,000 m³

**05.03.8 Boden liefern, in BG/LG einbauen**
Boden liefern in Baugrube/Leitungsgraben einbauen
Boden zum Massenausgleich zu dem abgefahrenen
Boden liefern, in Baugrube/Leitungsgraben einschl.
Vertiefungen infolge nicht tragfähiger, ausgehobener
Böden einbauen und verdichten. Material = Boden SW
(Sand weitgestuft)/GW (Kies weitgestuft) nach DIN
18196. Boden nach Verlegen der Leitung in Graben oder
in Baugrube  oberhalb der Leitungszone einbauen und
verdichten. Verdichten auf Verdichtungsgrad von Dpr.
min. 100 %. In der Leitungszone ist ein
Verdichtungsgrad von Dpr. min. 97 % zu erreichen. Gilt
nur für Massenausgleich. Rückverfüllung Gräben und
Gruben gemäß "Allgemeines".
Menge: 10,000 m³

**05.03.9 Trassenwarnband verlegen**
Trassenwarnband verlegen  - Verlegung 0,3 m oberhalb
der Rohrleitung der bauseits beigestellten
Trassenwarnbänder für Schmutzwasserkanäle und
Wasserleitungen.
Menge: 25,000 m

**05.03.10 Zulage für die Unterfahrung Mauerfundament/Zaunsockel**
Zulage für die Unterfahrung Mauerfundament/Zaunssockel incl.aller der dafür erforderlichen Arbeiten einschl. Sicherung
des Zauns.
Menge: 3,000 St

**05.03.11 Hindernis beseitigen Mauerwerk**
Hindernis aus Mauerwerk
(Klinker, Ziegel, Naturstein, etc.) verschiedener
Abmessungen im Boden beseitigen ggf. zerkleinern, laden
und zu einer geeigneten und zugelassenen Kippstelle
fördern, abladen und entsorgen/ verwerten. Der Nachweis
über die Entsorgung ist dem AG vorzulegen.
Menge: 1,000 m³

**05.03.12 Hindernis beseitigen Beton**
Hindernis aus Beton verschiedener Abmessungen im Boden beseitigen ggf. zerkleinern, laden und zu einer geeigneten und
zugelassenen Kippstelle fördern, abladen und entsorgen/
verwerten. Der Nachweis über die Entsorgung ist dem AG
vorzulegen.
Menge: 1,000 m³

#### Bereich 05.04 Sicherungsarbeiten

*Hinweis: Die zu nutzende Absicherung erfolgt in Abstimmung*
Die zu nutzende Absicherung erfolgt in Abstimmung mit
dem AG unter Berücksichtigung des anstehenden Bodens.
In den EP sind alle Aufwendungen für den
Antransport zur Baustelle, das Vorhalten für die
Bauzeit und der Abtransport einzurechnen. Eine
gesonderte Vergütung erfolgt nicht.

**05.04.1 Zulage für das Kreuzen von Kabeln und Leitungen**
Zulage für das Kreuzen von Kabeln und Leitungen
bei der Herstellung von Rohrgräben und Baugruben.
Es sind alle Erschwernisse für Erd-, Verbau- und
Rohrverlegearbeiten bis Grabensohle oberhalb und
unterhalb der vorhandenen Leitungen einschl.
erforderlicher Handschachtung einzurechnen.
Die einzelnen Spartenträger sind sorgfältig zu sichern
und im Zuge der Leitungsgrabenverfüllung mit
steinfreiem Material zu umhüllen. Das Einholen der
evtl. erforderlichen Aufgrabungsgenehmigungen ist im EP
inbegriffen.
Das Queren von Kabelsträngen sowie Kabeln in
Schutzrohren wird nicht gesondert vergütet und ist in
dieser Position abzurechnen.

Gas, Strom, Medien und Straßenbeleuchtung
im Bestand dicht nebeneinander verlegt.
Menge: 3,000 St

**05.04.2 Zulage für das Kreuzen von TW-Leitungen bis DN 200**
Zulage für das Kreuzen von Trinkwasserleitungen
bis DN 200, sonst wie vor.
Menge: 2,000 St

**05.04.3 Zulage für das Kreuzen von Eltkabeln**
Zulage für das Kreuzen von Eltkabeln,
sonst wie vor.
Menge: 1,000 St

**05.04.4 Zulage für parallele Kabel- und Leitungen, Gasleitung**
Zulage für parallele Gasleitungen bzw.
vorhandene Einbauten im Aushubprofil des Rohrgrabens
und der Baugrube.
Aushubprofil = Abrechnungsbreite entsprechend
Rohrgrabenposition zzgl. einem Toleranzbereich von max.
50 cm für Mehrbreiten aus Böschungswinkel oder Verbau
nach DIN 4124 / DIN EN 1610.
Es sind alle Erschwernisse für Erd-, Verbau- und
Rohrverlegearbeiten bis Grabensohle oberhalb und
unterhalb der vorhandenen Leitungen einschl.
erforderlicher Handschachtung einzurechnen.
Die einzelnen Spartenträger sind sorgfältig freizulegen
bzw. zu sichern und im Zuge der
Leitungsgrabenverfüllung / Baugrubenverfülung mit
steinfreiem Material zu umhüllen.
Das Einholen der evtl. erforderlichen
Aufgrabungsgenehmigungen ist im EP inbegriffen.
Menge: 22,000 m

#### Bereich 05.05 Kanalanschluss

**05.05.1 Kanalrohr DN 150 PP Vollwandrohr DIN 1852 SN 16**
Kanalrohr DN 150 aus PP, Vollwandrohr nach DIN 1852 SN 16, Doppelsteckmuffe und Profildichtringe aus
EPDM nach DIN EN 681, gemäß gültiger Zulassung (DIBt,
Berlin) liefern und gemäß der DIN EN 1610, und
Verlegeanleitung des Herstellers verlegen.
Eine Statik ist vom Auftragnehmer beim Auftraggeber vorzulegen.

Kanalrohr DN 150 aus PP, Vollwandrohr od. gleichw.

Überschiebmuffen, Passstücke, sämtliche Zuschnitte und
sonstige Nebenleistungen sind einzukalkulieren und werden
nicht gesondert vergütet.
Menge: 25,000 m

**05.05.2 PP-Bogen, DN 150**
Bogen aus PP passend zu Pos. Glattrohr, allseitig
gemufft, inkl. Profildichtringen EPDM, liefern und
fachgerecht einbauen.
Materialgüte, Materialeigenschaften, Dichtsystem und Farbe wie Rohrleitung. Nachgewiesene Ringsteifigkeit mindestens 16 kN/m².
DN: '150'
Abwinkelung: '45°'
Menge: 4,000 St

**05.05.3 Kontrollschacht DN 600, T-1,0 m**
PP-Schacht DN 600, 1 Zulauf, 1 Ablauf, DN 150, m. BAR.,
liefern sowie höhen- und fluchtgerecht versetzen. (siehe Schachtliste)

Schachtstandorte auf Privatgrundstück.

Reinigungs- und Inspektionsschacht DN 600 aus Polypropylen, nicht genutzte Zuläufe verschließen!
inspektionsfreundliche Farbe orange; zum
Versetzen ohne maschinelle Hilfsmittel, aus 100% Neumaterial ohne Recyclinganteile und ohne Schäumungszusätze, Schachtboden mit ebener Aufstellfläche und optimierter Verformungsstabilität; Zu- und Ablauf als Spitzende zum direkten Anschluss von glattwandigen polymeren Kanalrohren. Bermenhöhe 1/1 D nach DIN 4034-1. Gerinnegefälle 0%; entsprechend DIN EN 476, DIN EN 752 und in Anlehnung an DIN 19537.

Schacht komplett mit Betonauflagerring
(BAR) zur verschiebesicheren Aufnahme einer
handelsüblichen Abdeckung LW 625, Schachtboden DN 600
aus PP, mit Steigrohr DN 600 aus PP und Dichtungen.

Schachtabdeckung in gesonderter Position.

Schachthöhe von Wasserlauf bis GOK: H = 1,0 m
Reinigungs- und Inspektionsschacht

DN 600, z.B. Fabr. REHAU AWASCHACHT PP
oder gleichwertiger Art.

Schmutzwasserschacht
Bietertextergänzung Schachthersteller:

'.......................................'

Dorfstraße A: 1 Stück
Dorfstraße B: 1 Stück
Menge: 2,000 St

**05.05.4 Kontrollschacht DN 600, T-1,50 m**
PP-Schacht DN 600, 1 Zulauf, 1 Ablauf, DN 150, m. BAR.,
liefern sowie höhen- und fluchtgerecht versetzen. (siehe Schachtliste)

Schachtstandorte auf Privatgrundstück.

Reinigungs- und Inspektionsschacht DN 600 aus Polypropylen, nicht genutzte Zuläufe verschließen!
inspektionsfreundliche Farbe orange; zum
Versetzen ohne maschinelle Hilfsmittel, aus 100% Neumaterial ohne Recyclinganteile und ohne Schäumungszusätze, Schachtboden mit ebener Aufstellfläche und optimierter Verformungsstabilität; Zu- und Ablauf als Spitzende zum direkten Anschluss von glattwandigen polymeren Kanalrohren. Bermenhöhe 1/1 D nach DIN 4034-1. Gerinnegefälle 0%; entsprechend DIN EN 476, DIN EN 752 und in Anlehnung an DIN 19537.

Schacht komplett mit Betonauflagerring
(BAR) zur verschiebesicheren Aufnahme einer
handelsüblichen Abdeckung LW 625, Schachtboden DN 600
aus PP, mit Steigrohr DN 600 aus PP und Dichtungen.

Schachtabdeckung in gesonderter Position.

Schachthöhe von Wasserlauf bis GOK: H = 1,50m
Reinigungs- und Inspektionsschacht

DN 600, z.B. Fabr. REHAU AWASCHACHT PP
oder gleichwertiger Art.

Schmutzwasserschacht
Bietertextergänzung Schachthersteller:

'.......................................'

Dorfstraße A: 1 Stück
Menge: 1,000 St

**05.05.5 Begu-Schachtabdeckung quadratisch/rund Klasse D 400**
Rahmen aus Beton/Guss, quadratisch zum Einbau in Pflasterstraßen/ -wegen ca. 750 x 750, Deckel Ø 625 nach DIN EN 124 / DIN 4271 aus Beton/Guss ohne Lüftungsöffnungen, tagwasserdicht, einschl. Auflager aus Beton zur Lastabtragung
Schachtabdeckung komplett mit allen Lieferungen und Leistungen versetzen.
Menge: 2,000 St

**05.05.6 Schachtab. B125, DIN 19584, Lüftungsöff.**
Schachtabdeckung Klasse B 125, DN 625 mit rundem Rahmen
aus Gußeisen mit Lüftungsöffnung, dämpfende Einlage und
Beton DIN 19584. In den EP sind alle Nebenarbeiten wie
liefern, lagern, laden, stellen etc. einzurechnen.
Menge: 1,000 St

**05.05.7 Schachtabdeckung einpflastern**
Schachtabdeckung einpflastern

Granitpflaster 3-reihig um Schachtabdeckung herstellen,
bei Schächten im unbefestigten Bereich.

Folgender Aufbau ist gefordert:

- 6 cm Mosaikpflaster in Beton gesetzt
- 15 cm Schottertragschicht 0/45 mit mindestens EV2 = 80
MN/m²

Abgerechnet wird pro Stück.
Menge: 1,000 St

**05.05.8 Übergangsstück DN 150 von PP auf anderes Material**
Funke VPC-Rohrkupplung 160, Spannbereich 160 bis 192 mm, oder gleichwertig (www.funkegruppe.de), mit DIBt-Zulassung Nr.: Z-42.5-450, zur variablen, stufenlosen Verbindung von Abwasserrohren der gleichen Nennweite mit Außendurchmesser von 160 bis 192 mm, aus unterschiedlichen bzw. gleichen Werkstoffen mit vollwandiger, geschäumter, gerippter, gekammerter oder gewellter Wandung in beliebiger Kombination, bestehend aus: Funke VPC-Rohrkupplung 150 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.
Betriebsbereites Umbinden der Bestandskunden des WAL.
Menge: 2,000 St

**05.05.9 Umbindung vorhandene Hausanschlussleitung**
Die vorhandene Trinkwasseranschlussleitung ist
abzusperren, zu entleeren und zu trennen, Trennschnitte
einkalkulieren. Ausbau eines entsprechend langen
Rohrstückes (exakte Länge vor Ort ermitteln).
Die vorhandene Hausanschlussleitung ist an die neu verlegte Trinkwasserhausanschlussleitung
PE-100 anzuschließen (Formstücke gesonderte
Positionen).
Der Endstopfen (Klemmverschraubung) am Ende der neu
verlegten HA-Leitung ist abzutrennen. Die örtlichen
Gegebenheiten sind zu berücksichtigen.
Alle erforderlichen Leistungen sind in den Einheitspreis einzukalkulieren.
Das ausgebaute Rohrstück und das abgetrennte Formstück
gehen in das Eigentum des AN über und sind von der
Baustelle zu entfernen.

Der Verlauf und die Nennweite der TW-HAL sind über Suchschachtungen zu erkunden.
Menge: 2,000 St

**05.05.10 Dichtheitsprüfung Kanal <= DN 300**
Dichtheitsprüfung Kanal bis <= DN 300 inkl. der
erforderlichen Nebenarbeiten wie Absperrung usw.
Übergabe der Dokumentation.  Die Dichtheitsprüfung der
Rohrleitungen ist als Luftüberdruckprüfung, Verfahren
LB (Prüfdruck 50mbar) nach DIN EN 1610 auszuführen.

Für die Dichtheitsprüfung ist zwingend der WAL Betriebsführungs GmbH durch den AN zu beauftragen.
Menge: 25,000 m

#### Bereich 05.06 Überpumpbetrieb

**05.06.1 Absperren der Kanäle bis DN 150**
Absperrung der Kanäle mittels Blase, Scheibe o. glw.
Kanal bis DN 150,
Hausanschlußleitung Dorfstraße Nr.12b, Nr.15
Menge: 2,000 Stk

**05.06.2 Schmutzwasserhaltung-, umpumpen <= 20 l/s**
*** Pauschalposition
An- und Abtransport der Schmutzwasserpumpen,
einschl. Ein- und Ausbau, incl. erforderl. Steigleitungen
und Anschluß an Stich- und Vorflutleitungen.
Im EP enthalten sind alle Nebenleistungen wie An- und
Abtransport, Umsetzen, Auf- und Abbauen, sowie die
Gestellung eines passenden Stromaggregates,
die ständige Kontrolle und das Absperren des
ausserbetriebzunehmenden Kanals.
Förderleistung: bis 20 l/s
aus HA-Leitung Dorfstraße Nr.12b und Nr.15
nach Schacht-Nr. NSS 0162
Menge: 1,000 psch

**05.06.3 Betreiben der Überpumpanlage**
*** Pauschalposition
Betreiben der vorher genannten SW- bzw.
AW-Überpumpanlage entsprechend der durch den AN
ausführungsbedingten Dauer, incl. aller dafür
notwendigen Neben- und Zusatzarbeiten.
Menge: 1,000 psch

**05.06.4 Schlauchbrücke**
Schlauchbrücken für Überpumpbetrieb
in der an die Überfahrbreite angepassten Stückzahl
bzw. Breite liefern, verlegen und wieder zurückbauen
Mengenangabe = Breite der Überfahrten
Ausführung nach Wahl des AN
für 1 Überfahrten
Menge: 1,000 St

#### Bereich 05.07 Oberflächenwiederherstellung

*Hinweis: Wiederherstellen der Straßen- und Gehwegdecken*
Wiederherstellen der Straßen- und Gehwegdecken
entsprechend den schriftlichen Vorgaben der
Straßenbaulastträger.

Gemäß ZTVA-StB sind die bituminösen Schichten um das
Maß der Auflockerung bzw. bei Grabentiefen <2,00m
mindestens um 2 x 0,15m zurückzunehmen.

- Weicht der vorgefundene Straßenaufbau stark von der
Regelbauweise ab, so wird in Zusammenarbeit mit dem
Straßenbaulastträger die Ausführung der
Wiederherstellung festgelegt. Abgerechnet wird nach
einem gemeinsam zu erstellenden Oberflächenaufmaß die
Rohrgrabenbreite zuzüglich der gem. ZTVA-StB 97
erforderlichen Verbreiterung. Eventuell erforderliche
Mehrbreiten sind vor Ausführung mit dem Auftraggeber
abzustimmen.
- Die Ausführung aller nachfolgend beschriebenen
Leistungen ist in nicht zusammenhängenden Teilflächen
in Fahrbahnen, Nebenflächen und Streifen, etc. zu
kalkulieren.

**05.07.1 Feinplanum herstellen**
als Streifen und in kleinen Einzelflächen, in
vorgeschriebenem Gefälle und gem. ZTVE- StB verdichten
(Proctordichte >= 100 %).
Auf dem Planum ist ein Verformungsmodul Ev2 > 45 MN/m2
nachzuweisen.
Der Nachweis ist dem Bauleiter des AG zu übergeben.
Ausführung unter befestigten Grundstücksflächen.
Menge: 20,000 m²

**05.07.2 Frostschutzschicht 26 cm herstellen**
Frostschutzschicht in Fahrbahn und Gehweg liefern und
einbauen. Einbau in nicht zusammen hängenden
Teilflächen. Verformungsmodul EV2 gemäß Forderungen der
Straßenbaulastträger min. jedoch gemäß ZTVA-StB bzw.
STVE-StB Mineralstoffe = Gebrochene Mineralstoffe, die
Eignung und Schadstofffreiheit des Materials ist
nachzuweisen.
Körnung von 0/22 frostunempfindlich gemäß TL SoB-StB
ohne Recyclingmaterial.

Schichtdicke '26 cm'
Menge: 15,000 m²

**05.07.3 Schottertragschicht 15 cm herstellen**
Schottertragschicht in Fahrbahn und Gehweg liefern und
einbauen. Einbau in nicht zusammenhängenden
Teilflächen. Verformungsmodul EV2 gemäß Forderungen der
Straßenbaulastträger min. jedoch gemäß ZTVA-StB bzw.
STVE-StB Mineralstoffe = Gebrochene Mineralstoffe, die
Eignung und Schadstofffreiheit des Materials ist
nachzuweisen.
Körnung von 0/32 bis 0/45, Kornanteil unter 0,063 mm
max. 5 Gew.-v.H.

Schichtdicke '15 cm'
Menge: 15,000 m²

**05.07.4 Asphalttragschicht herstellen**
Asphalttragschicht aus Asphalttragschichtmischgut
herstellen, Einbau mit Fertiger / von Hand.
Verdichtungsgrad: >= 98,0 %  Einlagiger Einbau, mit
seitlicher Begrenzung. Einbau von Hand in
kleingliedrigen Rand- und Einzelflächen und
insbesondere zur Anpassung in Anschlußbereichen ist in
den Einheitspreis einzurechnen

Einbaunachweis über Lieferscheine.

Asphaltmischgut:  AC 32 TN 50/70
Einbaustärke:  10 cm
Menge: 15,000 m²

**05.07.5 Asphaltdeckschicht herstellen**
Asphaltdeckschicht aus Asphaltbeton herstellen, Einbau
mit Fertiger / von Hand.
Verdichtungsgrad: >= 98,0 %  Einlagiger Einbau, mit
seitlicher Begrenzung,
Hohlraumgehalt: <= 6,5 Vol.-%
Einbau von Hand in kleingliedrigen Rand- und
Einzelflächen und insbesondere zur Anpassung in
Anschlußbereichen ist in den Einheitspreis
einzurechnen.

Einbaunachweis über Lieferscheine.

Asphaltmischgut:  AC 8 DN 50/70
Einbaustärke:  4 cm
Menge: 15,000 m²

**05.07.6 Bitu. Bindem. aufsprühen, C60BP 1-S**
Bituminöses Bindemittel aufsprühen  Bitumenhaltiges
Bindemittel liefern und aufsprühen. Verschmutzte
Unterlage vorher reinigen. Kehrgut von der Baustelle
entfernen und entsorgen. Bindemittel =
polymermodifizierte Bitumenemulsion C60BP 1-S
Ansprühmenge 250 - 350g/m², gemäß ZTV- Asphalt 07
Menge: 15,000 m²

**05.07.7 Abstreumaterial aufbringen**
Abstreumaterial gleichmäßig auf die noch heiße
Oberfläche der Asphaltdeckschicht gemeinsam mit
Straßenneubau aufbringen und einwalzen.
Nicht gebundenes und gelöstes Material in Eigentum
des AN übernehmen und von der Baustelle entfernen.
Abstreumaterial:  Lieferkörnung 1/3
SZ-Wert der zugehörigen groben Gesteinskörnung:
höchstens 18.
PSV-Wert der zugehörigen groben Gesteinskörnung:
mindestens 50.
Abstreumenge:  1,0 kg/m2.
Fläche mit Kleingerät oder von Hand abstreuen.
Menge: 15,000 m²

**05.07.8 Anschlüsse m. Dichtungsband herst.**
Anschlüsse m. Dichtungsband liefern u. herst.
Anschlüsse an bestehende Decke oder Bauteil in der
Dicke der Asphaltdeckschicht mit schmelzbarem
Bitumen-Dichtungsband herstellen. Vor dem Einbau der
Deckschicht vorhandene Wandung säubern, soweit
erforderlich trocknen und mit Voranstrich versehen.
Nach dem Trocknen des Voranstriches, Dichtungsband an
der zu verklebenden Seite leichtanschmelzen und an die
Wandung gleichmäßig anpressen.
Die Herstellerangaben sind einzuhalten.
Anschlüsse an vorh. Deckschichten
Dicke der Deckschicht 4,0 cm.
Breite des Dichtungsbandes 10 mm.
Menge: 20,000 m

**05.07.9 ungebundene Deckschicht herstellen**
Ungebundene Deckschicht aus Splitt / Schotter /
Schotterrasen herstellen, incl. liefern des
benötigten Materials.
Stärke der Lage bis 4 cm.
Menge: 10,000 m²

**05.07.10 Verbundsteinpfld., D<=10cm,Sa./Sp.**
Verbundsteinpflasterdecke aus Betonsteinen herstellen.
Verbundpflastersteine bis 10 cm dick. Bettungsmaterial
= Sand/Splitt. Fugenmaterial = Brechsand-Splitt-Gemisch
0/5 mm. Steine bauseits vorhanden, auf Baustelle
gelagert. Eine Zulieferung von 10% Neumaterial ist  in
die Position einzukalkulieren.
Menge: 10,000 m²

**05.07.11 Betonoberfläche wiederherstellen 10cm, Sand-/Spb.**
Betonoberfläche wiederherstellen 10cm.
Sand-/ Splittbettung.
Menge: 60,000 m²

**05.07.12 Schottertragschicht herstellen, d=28 cm**
Schottertragschicht in Fahrbahn und Gehweg liefern und
einbauen. Einbau in nicht zusammenhängenden
Teilflächen. Verformungsmodul EV2 gemäß Forderungen der
Straßenbaulastträger min. jedoch gemäß ZTVA-StB bzw.
STVE-StB Mineralstoffe = Gebrochene Mineralstoffe, die
Eignung und Schadstofffreiheit des Materials ist
nachzuweisen.
Körnung von 0/32 bis 0/45, Kornanteil unter 0,063 mm
max. 5 Gew.-v.H.
Schichtdicke bis 28cm
Menge: 80,000 m²

**05.07.13 Bordstein setzen, B-St. seitl. gelagert**
Bordsteine in Geraden, Kurven oder Absenkungen setzen.
Bordsteine aus Beton, alle Größen. Bordsteine bauseits
vorhanden, auf Baustelle gelagert. Rückenstütze aus
Beton C12/15. Unterbeton C12/15, bis 20 cm dick.
Erforderliche Erdarbeiten ausführen. Eine Zulieferung
von 50% Neumaterial ist  in die Position
einzukalkulieren.
Menge: 10,000 m

**05.07.14 Oberboden liefern und einbauen**
Oberboden nach DIN 18915 für Rasenansaat liefern
und auf vorbereitetem Planum aufbringen.
Dicke der Andeckung: 20 cm.
Grundstücksteilflächen
Menge: 15,000 m²

**05.07.15 Oberboden Ansäen**
Mit Oberboden angedeckte Flächen zur Einsaat
vorbereiteten, fräsen, einsäen und walzen. Die
Samenmischung ist dem Verwendungszweck anzupassen.
Das Saatgut ist einzuigeln und abzuwalzen. Die Abnahme
erfolgt frühestens zum ersten Schnitt. Im EP enthalten
ist die Wiederholung der Ansaat unzureichend begrünter
Flächen.
Menge: 15,000 m²
